# MoQ_Morellenquartier
Angebotsaufforderung (GAEB 90, DA83)
Eröffnung: 27.04.22 12:00
Ende der Zuschlagsfrist: 31.05.22
Währung: EUR
Auftraggeber: Hansa Baugenossenschaft eG

## Metallbauarbeiten
Datum: 18.03.22

*Hinweis*
Vertragsbedingungen (VB) der HANSA Baugenossenschaft eG

siehe Anlage zur Ausschreibung
"Vertragsbedingungen_HANSA" der HANSA Baugenossenschaft
eG.
(Großaufträge) Stand 01.02.2019
Der Bieter bzw. Auftragsnehmer bestätigt mit seiner
Unterschrift, dass er alle vorstehenden
Vertragsbedingungen (VB) der HANSA Baugenossenschaft eG
gelesen hat, sie für das Angebot, die Auftragserteilung
und die Abwicklung vorbehaltlos anerkennt.

-------------------------------------------------------
-------------------Unterschrift Bieter / Auftragnehmer

*Hinweis*
Baubeschreibung
Bestand
Das Wohngebäude Rauchstraße 120,122 und 124a - c wurde
1962 in massiver Mauerwerksbauweise mit Stahlbeton-
Decken erbaut. Die Fassaden sind mit Ausnahme der
gefliesten Brüstungselemente auf der Hofseite komplett
in Ziegel-Vormauerwerk hergestellt. Das bitumengedeckte
Dach ist als gewalmtes Flachdach mit niedrigem
Holzdachstuhl auf der obersten Geschossdecke aus
Stahlbeton errichtet.  Das Winkelgebäude verfügen über
3 Vollgeschosse und einem Kellergeschoss mit
Abstellräumen. Der Grundriss ist als Zweispänner
strukturiert.
Die Höhe von OKFF des obersten Geschosses beträgt ca.
6,72m; damit ist das Objekt nach HBauO §2 der
Gebäudeklasse 3 zuzurechnen.

Maßnahmen
Zur energetischen Modernisierung der Gebäude ist
folgendes geplant:
1. die Außenwände mit einer neuer ca. 20 cm dicken
nichtbrennbaren (A1) WDVS-Fassade mit
Echtziegelriemchen-Belag zu versehen,
2. die Fenster gegen Wärmeschutzfenster auszutauschen,
3. das bestehende Dach mit einer neuen Dacheindichtung
zu erneuern und den Dachrand zu verbreitern
4. die Kellerdeck zu dämmen.
Des weiteren sollen die Balkonbrüstungen abgebrochen
und mit einer Metall-Glas-Konstruktion ersetzt werden.
Der Balkonbelag wird inklusive Abdichtung erneuert. Die
Kellerabgang wird abgebrochen und erneuert. Die
Eingänge erhalten einen Vorbau mit neuen Türelemente
mit Durchwurfbriefkästen und neuen Klingeltastern.
Zusätzlich wird im Anschluss an die Baumaßnahme eine
Küchen-Bad-Modernisierung in den Wohnungen vorgenommen.

Förderung
Die geplanten Maßnahmen werden im Rahmen des
Förderprogrammes "Energertische Modernisierung von
Wohnungen", Programm B, Stufe 1 von der IFB sowie im
Programm 151 der KfW als KfW-Effizienzhaus 70 gefördert
werden.

*Hinweis*
Baubeteiligte
Bauherr
Hansa Baugenossenschaft eG
Lämmersieth 49
22305 Hamburg
Frau Kittelhake
Tel.: 040 - 69 201 - 264
kittelhake@hansa-wohnen.de
Architekt
henningerarchitekt
Gesellschaft für Architekten und Ingenieure mbH
Koppel 34 - 36
20099 Hamburg
Herr Henninger
Tel. +49 40 - 32 50 689 11
henninger@henninger-architekt.de
Statik
ISS Ingenieurbüro Schneider & Sander
Herzmoorwende 3
22417 Hamburg
Hr. Schneider
Telefon: +49 40 527 210 29 - 19
s.schneider@iss-ing.de
TGA
Heizung, Sanitär, Elektro, Lüftung
Ingenieurbüro Sylla & Hahn Part.mbB
Steintorweg 4
20099 Hamburg
Hr. Sylla
Tel. +49 40 284 09 57 - 0
d.sylla@ing-sylla.de
Schallschutz
Qintus Ingenieurhaus GmbH & Co. KG
Max-Brauer-Allee 62-64
22765 Hamburg
Frau Weidner
Tel. 040-401947 39
anna.weidner@qintus.de
Gefahrstoffgutachten
Gebäudediagnostik Wesselmann
Stresemannstraße 342
22761 Hamburg
Tel.  +49 40-298437 0
info@gebaeudediagnostik.net

*Hinweis*
Allgemeine Technische Vorbemerkungen
2.1  Baustelle und Erschließung
Für dieses Bauvorhaben (BV) wurde das Gewerk
"Erweiterte Fassadenmodernisierung" als Hauptgewerk
ausgewählt und stellt die ausgeschriebene
Baustelleneinrichtung. Die Überprüfung, ob diese
Medienanschlüsse für dieses BV ausreichen, ist Sache
des AN.  Die Verteilung zu den Arbeitsorten ist Sache
des AN. Die Kosten des verbrauchten Stroms, des Wassers
und der Sanitäreinrichtungen werden gem. den
"Vertragsbedingungen Hansa Baugenossenschaft eG" §4.6
umgelegt.
Sofern im Leistungsverzeichnis keine gesonderte
Position vorgesehen ist, werden die WC-Einrichtungen
vom Hauptgewerk gestellt. Die Gerüstarbeiten werden im
Hauptgewerk ausgeschrieben. Sofern im
Leistungsverzeichnis keine gesonderte Position
vorgesehen ist, sind die Kosten für die
Baustelleneinrichtung in die Einheitspreise
einzurechnen und werden nicht gesondert vergütet. Die
Baustelle ist während der gesamten Bauzeit und die
dazugehörenden Verkehrs-, Versorgungs- und
Entsorgungsanlagen durch den Auftragnehmer Hauptgewerk
zu sichern und Gefahrenquellen (vorübergehend entfernte
Schutzgerüste, Abschrankungen usw.) unverzüglich, ggfs.
auch mit geeigneten Provisorien, zu beseitigen. Die
Kosten hierfür sind in die Einheitspreise einzurechnen.
Der Unternehmer haftet für entstehende Schäden. Bei der
Einrichtung und Unterhaltung der Baustelle sind die
gesetzlichen Bestimmungen sowie die
Unfallverhütungsvorschriften (UVV) der
Bauberufsgenossenschaft einzuhalten und werden nicht
gesondert vergütet. Es besteht kein Anspruch auf
störungsfreie Versorgung. Vom Auftragnehmer Hauptgewerk
ist ein Baustelleneinrichtungsplan zu erstellen, der
mit dem Auftraggeber und den beteiligten
Gewerken/Unternehmern vor Baubeginn abzustimmen ist.
Anmietung von öffentlichem Grund für die
Baustelleneinrichtung oder Materiallagerung ist vom AN
selbständig durchzuführen. Die entsprechenden Gebühren
sind im Angebot mit zu berücksichtigen. Der AN ist
verpflichtet, die öffentlichen Baustellenzufahrtswege,
Gehwege usw. in einwandfreiem Zustand zu halten. Dazu
muss zur Bestandssicherung vor Beginn der Arbeiten eine
Begehung mit dem zuständigen Wegewart durchgeführt
werden. Etwaige Beschädigungen, die durch den
Auftragnehmer zu vertreten sind, hat dieser auf eigene
Kosten zu beheben. Besondere Vorkehrungen für
Transporte zur Baustelle hat der Auftragnehmer
entsprechend der StVo. zu treffen und die Kosten dafür
in die Einheitspreise einzukalkulieren. Zu erhaltende
Bäume und Pflanzen sind mit geeigneten Mitteln für die
gesamte Dauer der Bauzeit zu schützen. Ebenso ist der
Schutz von benachbarten Bäumen, Pflanzen und
Vegetationsflächen nach DIN 18920 und den
Landesgesetzen zu gewährleisten.
2.2  Baubeginn und Termine
geplanter Baubeginn:
Juli 2022
Eine genaue Terminabsprache und -festlegung erfolgt
nach Auftragserteilung in Abstimmung mit den
beteiligten Gewerken. Diese Terminfestlegungen werden
Vertragsbestandteil und jeder Auftragnehmer hat sie
genauestens einzuhalten. Vom Auftragnehmer zu
fertigende Unterlagen sind rechtzeitig beim Architekten
einzureichen und gelten nur mit Prüf- bzw.
Freigabevermerk der Bauleitung als vertragsgemäß.
Verschiebungen von Terminen haben keinen Einfluss auf
den Arbeitszeitraum, dieser ist in jedem Fall
einzuhalten. Die Arbeiten erfolgen im bewohnten Zustand
der Anlage. Um die Mieter in der Wohnanlage nicht
unzumutbar zu belästigen, sind die Arbeiten Montag bis
Freitag zwischen 7.00 und 18.00 Uhr durchzuführen. Für
Arbeiten, die nur in bzw. aus den Wohnungen heraus
erfolgen können, sind Arbeitszeiten bis ca. 19.30 Uhr
und der Aufwand zur Terminabsprache mit den Mietern ist
durch den AN zu kalkulieren. Darüber hinaus ist in
Absprache mit dem Auftraggeber/der Bauleitung eine
längere Arbeitszeit zu vereinbaren. Arbeiten, die
Samstagen stattfinden müssen, sind mind. 1 Woche im
Voraus mit dem Auftraggeber abzustimmen. Vor Beginn der
Arbeiten auf den Balkonen, Loggien und Terrassen sind
die Mieter durch Aushang vom AN darauf hinzuweisen,
dass diese Bereiche geräumt werden müssen. Dafür ist
ein ausreichend großer Zeitraum von mind. 4 Wochen
einzuplanen.
2.3  Ausführung
Die ausgeschriebenen Arbeiten sind fachgerecht und
soweit nicht anders beschrieben, gem. VOB Teile B und C
(ATV-DIN 18 299) sowie den allgemein anerkannten Regeln
der Technik, bzw. die für die Ausführung maßgebenden
DIN-Normen und Richtlinien in ihrer jeweils aktuellen
Fassung auszuführen und durch den Auftragnehmer zu
überwachen. Zusätzlich sind die entsprechenden
Herstellervorschriften und Zulassungsbedingungen der
ausgeschriebenen und angebotenen Materialien, die
Ausführungszeichnungen, die Anweisungen der Bauleitung
und die Auflagen der Baugenehmigung maßgebend
einzuhalten.
2.4  Maße
Alle Maße sind am Bestandsbau zu nehmen und durch den
Auftragnehmer zu prüfen. Für Fehler haftet der
Auftragnehmer. Unstimmigkeiten sind vor Ausführung über
die Bauleitung mit dem Architekten zu klären.
Messpunkte und Meterrisse sind vom Unternehmer
selbstständig einzurichten und zu unterhalten. Hierbei
handelt es sich um Nebenleistungen, die entsprechenden
Aufwendungen sind in die Einheitspreise einzurechnen
und werden nicht gesondert vergütet.
2.5  Stoffe und Bauteile
Einzubauende Materialien, Stoffe und Bauteile haben den
bauaufsichtlichen Zulassungen, DIN-Normen und RAL-
Gütebestimmungen zu entsprechen. Herstellervorschriften
sind einzuhalten. Sofern vom Bauherrn, Sonderingenieur
oder behördlichen Stellen Baustoffprüfungen verlangt
werden, sind diese vom Auftragnehmer zu veranlassen.Das
amtliche Prüfergebnis und die bauaufsichlichen
Zulassungen sind der Bauleitung auszuhändigen. Auf
Verlangen des AG oder Architekten sind Proben und
Muster von einzubauenden Teilen vorzulegen. Die
Bemusterung aller Sichtbaren Teile erfolgt gemeinsam
mit dem AG vor der Ausführung der Arbeiten. Kosten
werden hierfür nicht gesondert erstattet.
Die Stoffe und Bauteile müssen die aktuellen
Anforderungen der Förderrichtlinie der IFB:
"Modernisierung von Mietwohnungen AB 4.6 Anforderungen
an Baustoffe" erfüllen.
2.6  Schutzmaßnahmen
Nachfolgende Leistungen gelten als nicht besonders zu
vergütende Nebenleistungen und sind in die
Einheitspreise einzukalkulieren:
2.6.1 Auf der Baustelle ist damit zu rechnen, dass
stromführende Frei- und Kabelleitungen in Betrieb sind
und nicht entfernt werden können. Der Auftragnehmer ist
verpflichtet, bei Arbeiten im Bereich der Leitungen mit
dem jeweiligen Versorgungsträger die zu treffenden
Schutzmaßnahmen abzustimmen. Sicherungsmaßnahmen zur
Abwendung von Gefahr hat der Auftragnehmer sofort
durchzuführen. Er haftet bei Unterlassen für
eingetretene Schäden. Schutzvorrichtungen zur
Gefahrenabwendung sind täglich zu kontrollieren und
ggf. auszubessern.
2.6.2 Vom Hauptunternehmer sind vor Beginn der
Bauarbeiten in ausreichender Zahl gut lesbare
dauerhafte Schilder "Betreten der Baustelle für
Unbefugte verboten" u.ä. aufzustellen.
2.6.3 Alle bestehenden Bauteile, die erhalten werden
sollen, sind gegen Verunreinigungen und Schäden zu
schützen. Die Aufwendungen hierfür sind einschließlich
Lieferung, Anbringen, Vorhalten und wieder Abbauen und
Abtransportieren der erf. Materialien in die
Einheitspreise einzurechnen. Beschädigungen auf der
Baustelle und den Verkehrsflächen sind von ihm auch
während der Durchführung der Vertragsleistung laufend
zu beseitigen. Lässt sich der für die Beschädigung oder
Verunreinigung Verantwortliche entgegen den
Ermittlungen des Auftraggebers nicht feststellen, so
ist der Auftraggeber berechtigt, diese zu beseitigen.
Die hierfür anfallenden Kosten werden im Verhältnis der
Auftragssumme auf die am Bau tätigen Auftragnehmer
umgelegt. Eine Freistellung von Umlagekosten erfolgt
nur, wenn der Auftragnehmer den Nachweis erbringt, dass
er nicht der Verursacher oder Mitverursacher derartiger
Beschädigungen oder Verunreinigungen ist. Diese
Regelung gilt nur sofern und insoweit, als die
Bauwesenversicherung (falls vorhanden) nicht eintritt.
Sie gilt im Übrigen nicht, wenn die Beschädigungen und
/ oder Verunreinigungen offenkundig durch nicht am Bau
beteiligte Dritte verursacht worden sind.
Der Auftraggeber schließt für die gesamten Maßnahmen
eine Bauleistungsversicherung ab, die mit 0,15% der
Bruttoschlussrechnungssumme auf alle beteiligten
Auftragnehmer umgelegt wird.
2.6.4 Zur Vermeidung von Wasserschäden durch
eindringende Feuchte von außen (Regen etc.) ist der AN
verpflichtet, auch während der Durchführung, für seine
Leistungen alle notwendigen Schutzmaßnahmen zu treffen,
diese zu unterhalten und sie ständig, insbesondere bei
Sturm, zu kontrollieren. Der Auftragnehmer haftet für
alle durch ihn verursachte Wasserschäden unbegrenzt!
Alle notwendigen Sicherheitsmaßnahmen für die
Abbrucharbeiten sind rechtzeitig zu treffen.
2.7  Lärmschutz
Die Arbeiten finden an / in einem bewohnten Gebäude in
einem Wohngebiet statt. Alle Lärm- und
Umweltschutzvorschriften sind daher besonders zu
beachten und einzuhalten.Die Verordnungen und Gesetze
zum Schutz gegen Baulärm sind unbedingt einzuhalten.
Die Bauleitung behält sich vor, bei Verstoß evtl.
Arbeiten bzw. Maschinen sofort stillzulegen. Da das
Bauobjekt während der Baumaßnahmen bewohnt ist, und
aufgrund von benachbarter Wohnbebauung werden erhöhte
Ansprüche an den Lärmschutz gestellt. Nur höchst
lärmgeschützte Geräte (Kompressoren etc.) sind
einzusetzen. Der Lärmschutz ist bei der Einteilung der
täglichen Arbeitszeiten zu berücksichtigen.
2.8  Mitteilung von Bauunfällen
Der Auftragnehmer hat Bauunfälle, bei denen Personen
erheblich verletzt wurden oder wesentlicher Sachschaden
entstanden ist, dem Auftraggeber unverzüglich
mitzuteilen
2.9  Sicherheitskoordination
Der Auftraggeber benennt einen Sicherheitskoordinator
gem. Baustellenverordnung. Der Sicherheits- und
Gesundheitsschutzplan (SiGe-Plan) wird durch den
Sicherheitskoordinator erstellt und dem AN vor
Baubeginn übergeben. Der AN hat sicherzustellen, dass
sämtliche eigene beteiligte Arbeitnehmer eine
Einweisung in den SiGe-Plan erhalten. Die Einweisung
ist zu dokumentieren und durch die Arbeitnehmer
unterschreiben zu lassen.
2.10  Baustellensauberkeit und -entsorgung
Die Baustelle ist täglich besenrein zu halten.
Sämtlicher, während der Arbeiten im Leistungsbereich
des AN anfallender Bauschutt, Bauabfall (=Hausmüll)
sowie Sondermüll ist unverzüglich, gem. den
gesetzlichen Bestimmungen, zu sammeln und umgehend zu
entsorgen. Hierfür sind für die Dauer der Baumaßnahme
geeignete Container und Gebinde in ausreichender Anzahl
vorzuhalten, in welchen die oben genannten Abfälle
getrennt zu sammeln und gemäß den gesetzlichen
Bestimmungen unverzüglich zu entsorgen oder, sofern
möglich, der Wiederverwertung zuzuführen sind.
Transport, Sammlung und Entsorgung sind als
Nebenleistung zu verstehen und im EP der
Leistungspositionen ohne besondere Erwähnung enthalten,
sofern in der Leistungsbeschreibung nicht anders
verfügt wird.
Das Gerüst ist nach Abschluss der
Modernisierungsarbeiten vor dem Abrüsten abschnittweise
von ggf. vorhandenen Schutt- und Staubresten zu
reinigen.
Werden während der Ausführung andere Verhältnisse
angetroffen, als im LV-Text beschrieben, z.B. Belastung
des anfallenden Schutts, bzw. Abfalls mit Schadstoffen,
so ist die Bauleitung unverzüglich davon in Kenntnis zu
setzen, um gemeinsam den Umfang des ggf. erforderlichen
Mehraufwands zu beurteilen und zu dokumentieren.
Grundsätzlich hat jeder AN für Sammlung, Transport und
Entsorgung des bei Ausführung seiner vertraglichen
Leistung anfallenden Bauschutt, Müll, Schadstoffen und
Sondermüll, selbst und eigenverantwortlich zu sorgen.
Absprachen und Regelungen zur gemeinsamen Entsorgung
von Abfällen jeglicher Art sowie deren Abrechnung
zwischen verschiedenen, an der Baumaßnahme beteiligten
Auftragnehmern geschehen grundsätzlich ohne Beteiligung
des Auftraggebers. Kommt der Auftragnehmer seiner
Verpflichtung nicht nach, so kann der AG die Reinigung
auf dessen Kosten durchführen lassen. Bei
Meinungsverschiedenheiten der AN, wer die Abfälle zu
beseitigen hat, entscheidet die Bauleitung und setzt
die von jedem zu tragenden Kostenanteile fest. Vor
allem im Hinblick auf den Umgang mit
schadstoffbelasteten Abfällen wird
verantwortungsbewusstes Handeln des AN vorausgesetzt!
Die Bauleitung behält sich stichprobenartige
Überprüfungen auf der Baustelle vor. Alle
schadstoffbelasteten Abfälle, z.B. leere Farb- und
Klebergebinde, mit Lösungsmitteln oder
Mineralölderivaten getränkte Baustoffe oder
Arbeitsmittel gem. den gesetzlichen Bestimmungen als
Sondermüll zu entsorgen. Jegliche Einleitung von
schadstoffbelastetem Material in Regen- oder
Schmutzwassersiele oder deren Versickerung im Erdreich
ist strengstens untersagt und wird zur Anzeige
gebracht. Anfallende Abwässer sind den gesetzlichen
Bestimmungen entsprechend zu entsorgen. Bei
Strahlwasser, etc. muss eine Reinigung der Abwässer in
erforderlichem Umfang auf der Baustelle mit Filter,
Absetzbecken, etc. im Rahmen der Anforderungen des
"Merkblatt für die Behandlung von Außenflächen
baulicher Anlagen (Fassaden)" erfolgen, bevor sie in
das Schmutzwassersiel eingeleitet werden. Dafür
anfallende Kosten sowie die Beantragung erforderlicher
Genehmigungen und anfallende Gebühren sind als
Nebenleistung zu verstehen u. in den Einheitspreisen
der betreffenden Positionen (z. B.
Strahlarbeiten)enthalten! Vor Einleitung von Abwässern
in Sielanlagen sind die zuständigen Behörden durch den
AN zu informieren.
2.11  Werbung
Der Auftraggeber entscheidet über Anzahl, Art und
Gestaltung der Bauschilder. Andere Werbung jeglicher
Art ist ohne Zustimmung des Bauherrn nicht zulässig.
2.12  Abnahme, Schutz der ausgeführten Leistung
Dem Auftragnehmer obliegt der Schutz seiner Leistung
vor Winterschäden und Regen- sowie Grundwasser bis zur
Abnahme.
2.13  Verdeckte Teilleistungen
Für später unzugängliche Teile hat der Auftragnehmer
den Auftraggeber rechtzeitig zur vorläufigen Abnahme
aufzufordern. Das Ergebnis ist durch Niederschrift zu
protokollieren. Unterlässt er dies schuldhaft, hat er
dem Auftraggeber eventuell entstehende Mehrkosten (z.B.
für die Mängelbeseitigung und Wiederherstellung des
ursprünglichen Zustands) zu ersetzen.
2.14  Behördliche Abnahmen und Abnahmen Dritter
Die behördlich vorgeschriebenen und erforderlichen
Abnahmen hat der Auftragnehmer zu beantragen und dem
Auftraggeber sowie der örtlichen Bauführung zur
Kenntnis zu geben.
2.15  Baustellenräumung
Sämtliche vom Auftragnehmer genutzten Lagerplätze,
Arbeitsplätze und Verkehrswege sind dem früheren
Zustand entsprechend instand zu setzen.
Der Bieter bzw. Auftragsnehmer bestätigt mit seiner
Unterschrift, dass er alle vorstehenden Allgemeinen
Technischen Vorbemerkungen gelesen hat, sie für das
Angebot, die Auftragserteilung und die Abwicklung
vorbehaltlos anerkennt.
-------------------------------------------------------
-------------------Unterschrift Bieter / Auftragnehmer

*Hinweis*
Umfang dieses Leistungsverzeichnisses
Es umfasst folgende Leistungen:
- Hauseingangstüren
- Klingel- und Briefkastenanlagen
- Blechabdeckungen

*Hinweis*
Ausschreibungsunterlagen
Folgende Ausschreibungsunterlagen liegen dem
Leistungsverzeichnis in digitaler Form, im PDF-Format
mit entsprechenden Dateinamen, bei und sind bei der
Kalkulation zwingend zu berücksichtigen:
Bestandsunterlagen: werden bei Bedarf nachgereicht
Baugenehmigung: wird bei Bedarf nachgereicht
Ausführungsplanung henningerarchitekt GmbH:
Stand :
MoQ_120-124_AP F 1.10_ Kellerniedergang_220314.pdf
MQ_120-124_AP G KG_220314.pdf
Wärmeschutznachweis henningerarchitekt GmbH: wird zum
Auftrag nachgereicht
Statische Bemessungen ISS:
MoQ 1.BA. Statik Austauschseite 20.pdf
Sanierung MoQ 1.BA Statik.pdf
Gefahrstoffuntersuchungen Gebäudediagnostik Wesselmann:
21-AL-3015.pdf
Gefahrenerkundung Kampfmittel der Feuerwehr HH
20211108_535_Kampfmittelfreigabe-Text vom 28.10.2021
20211108_535_Kampfmittelfreigabe-Zeichnung vom
28.10.2021
Förderrichtlinie der IFB
2022_Foeri_Modernisierung_von_Mietwohnungen_.pdf
Terminplan:
MoQ_VE535_1BA_Bauablauf Gebäudehülle_220315.pdf

*Hinweis*
Zusätzliche technische Vorbemerkungen Schlosser- und
Metallbau
Art und Umfang der Leistung
Die Leistung umfasst Metallbau-, Schlosser- und
Verglasungsarbeiten für die Herstellung, die Lieferung
und die Montage von Aluminium- und Stahl-Bauelementen.
Angaben zur Leistungsbeschreibung
Grundlage des Angebotes sind die Planungsunterlagen und
die Leistungsbeschreibung der Architekten. Etwaige
Unklarheiten sind vor Abgabe des Angebotes mit der
ausschreibenden Stelle zu klären.
Der Bieter ist gehalten, die im Leistungsverzeichnis
beschriebenen Details auf Vollständigkeit, fachgerechte
Ausführung und Eignung für den vorgesehenen
Verwendungszweck zu überprüfen. Sinnvoll oder notwendig
erscheinende Änderungen oder Ergänzungen sind mit einer
entsprechenden Begründung dem Angebot beizufügen.
Normen - Richtlinien
es gelten:
- VOB/C ATV-DIN 18 229, im besonderen die DIN 18335,
18360 und 18361
- Die für dieses Gewerk maßgeblichen Normen und
Richtlinien
- DIN 18008-4 Glas im Bauwesen - Bemessungs- und
Konstruktionsregeln - Teil 4: Zusatzanforderungen an
absturzsichernde Verglasungen
- Unfallverhütungs-Vorschriften.
Die System-Metallbau-Konstruktionen müssen nach den
Richtlinien des System-Herstellers geplant und
gefertigt werden.
Werkstoff Aluminium
Es sind stranggepresste Aluminium-Profile der Legierung
AlMgSi 0, 5 F22 (EN AW 6060) in Eloxalqualität nach DIN
1748 (DIN EN 755) und DIN 17615 (DIN EN 12020) zu
verwenden.
Für anodisierte Aluminium-Bleche in Eloxalqualität ist
die Legierung AlMg 1, halbhart, (EN AW 5005A) für
farbbeschichtete Aluminium-Bleche die Legierung AlMg 1
(EN AW 5005A) oder Al 99, 5 (EN AW 1050A) in
Normalqualität zu verwenden.
Werkstoff Stahl
Es sind kaltgewalzte oder kaltgezogene Präzisions-Stahl
-Profile der Qualität S 235JR nach DIN EN 10027-1 oder
höher zu verwenden. In der Ausführung Stahl galvanisch
verzinkt (GV-GC) nach DIN EN ISO 50961/ bandverzinkt
(Z) nach DIN EN 10147. Stahl-Bleche sind generell aus
feuerverzinktem Blech nach DIN EN ISO 1461oder in
gleichwertiger Qualität auszuführen.
Stahlteile für Verankerungen und Aussteifungen, für
Konstruktionen im Außen- oder Fassadenbereich sind in
feuerverzinkter Ausführung vorzusehen. Die
Nachbesserung von Fehlstellen und Beschädigungen muss
entsprechend DIN 55928-8 erfolgen.
Alle Befestigungsmittel die in der Fassade liegen oder
in sie eingreifen sind in Edelstahl V4A auszuführen.
Stahlteile für Verankerungen und Aussteifungen der Alu-
Profile sind in feuerverzinkter Ausführung vorzusehen.
Die Nachbesserung von Fehlstellen und Beschädigungen
muss entsprechend DIN EN ISO 1461 erfolgen.
Baumaße
Das Aufmaß ist vom Auftragnehmer am Bau zu nehmen. Jede
Einbauöffnung ist aufzumessen. Fordert der
Auftraggeber, dass die Konstruktionen schon zu einem
Zeitpunkt zur Montage bereitstehen müssen, der ein
vorheriges Aufmaß unmöglich macht, so sind unter
Berücksichtigung der Bautoleranzen nach DIN die
Fertigungsmaße mit dem Auftraggeber zu vereinbaren.
Ausführungs- bzw. Werkzeichnungen, stat. Nachweise
Vor Fertigungsbeginn hat der Auftragnehmer
Werkzeichnungen und Beschreibungen zu liefern. Diese
bedürfen der Freigabe durch den Architekten. Aus den
Darstellungen müssen Konstruktion, Maße, Einbau,
Befestigung und Bauanschlüsse der Bauteile sowie die
Einbaufolge erkennbar sein (DIN 18360, Zif. 3.1.1.3).
Diese Unterlagen sind dem Bauherrn rechtzeitig vor der
Ausführung zur Prüfung und Freigabe vorzulegen. Diese
Leistungen sind in die Einheitspreise einzukalkulieren
und werden nicht gesondert vergütet.
Bemessungswerte der Wärmeleitfähigkeit
Soweit nur die Wärmeleitgruppe (WLG) von Dämmstoffen im
Ausschreibungstext angegeben ist, gilt immer der
entsprechende Bemessungswerte der Wärmeleitfähigkeit
nach DIBt und ist entsprechend bei der Auswahl und
Kalkulation zu berücksichtigen und Anhand der
Produktdatenblätter nachzuweisen.
Verglasung, Ausfachung
Glaslieferung und Verglasung sind im
Leistungsverzeichnis für die jeweiligen Positionen
gesondert beschrieben.
Die Verglasung kann mittels EPDM-Dichtprofilen oder
Vorlegebändern mit dauerelastischer
Falzkantenversiegelung erfolgen. Siehe hierzu die
"Technischen Vorgaben". Besonders hingewiesen wird auf
die Befolgung der Verglasungs-Richtlinien der
Isolierglas-Hersteller. Die Lieferung und der Einbau
von Ausfachungen ist im Leistungsverzeichnis für die
jeweiligen Positionen gesondert beschrieben.
Entwässerung der Konstruktion
Falze und Profilnuten, in die Niederschlag und
Kondenswasser eindringen können, müssen nach außen
entwässert werden. Sichtbare Entwässerungsschlitze sind
mit Kappen abzudecken.
Einbau der Metallbau-Elemente
Die Verankerungen der Metallbau-Elemente sind so
auszuführen, dass Bewegungen des Baukörpers und die der
Bauelemente aufgenommen werden können, ohne dass
hieraus Belastungen auf die Metallbau-Konstruktion
übertragen werden.
Die Montage der Metallbau-Bauelemente muss flucht- und
lotrecht erfolgen. Die horizontalen Einbauebenen sind
in Neubau-Baustellen nach den Meterrissen einzumessen,
die in jedem Geschoss durch den Auftraggeber
anzubringen sind.
Bei Bestandsgebäuden ist die Einbausituation durch den
Auftragnehmer eigenverantwortlich aufzumessen und der
Einbau auf den Bestand abzustimmen. Meterrisse werden
bei Bestandsbauten nicht vorgegeben.
Alle zur Montage erforderlichen Befestigungsmittel sind
in die Einheitspreise mit einzukalkulieren.
Befestigungs- und Verbindungsmittel - wie Schrauben,
Bolzen und Dübel - müssen entsprechend dem jeweiligen
Verwendungszweck und gemäß den Anforderungen ausgewählt
werden. Bei der Auswahl sind die hierfür gültigen
Normen und der aktuelle "Stand der Technik" zu
berücksichtigen und zu befolgen.
Alle Dübelbefestigungen müssen gemäß Zulassung
ausgeführt werden. Sämtliche Anschlüsse an angrenzende
Bauteile sind in die Einheitspreise einzukalkulieren.
Die Anschlüsse müssen den bauphysikalischen
Anforderungen gerecht werden. Das heißt, Anforderungen
aus Wärmeschutz, Feuchteschutz, Schallschutz und
Fugenbewegung sind zu berücksichtigen.
Abdichtung zum Baukörper
Erforderliche Dichtungsprofile sind aus EPDM
einzusetzen. Sie müssen in Beschaffenheit, Abmessung
und Gestaltung dem vorgesehenen Verwendungszweck
entsprechen. Ihre elastischen Eigenschaften müssen im
vorkommenden Temperaturbereich den Anforderungen
genügen.
Elastische Dichtstoffe
Für Versiegelungen sind elastisch bleibende Dichtstoffe
auf PUR-, SMP- oder Polysulfidbasis zu verwenden. Die
Versiegelung muss unter Berücksichtigung der
konstruktiven Gegebenheiten innerhalb der vorkommenden
Temperaturbereiche an den anschließenden Bauteilen so
haften, dass sie - unter Berücksichtigung der
zulässigen Dehnungsbewegungen der Bauteile - nicht von
den Haftflächen abreißt. PVC-Profile dürfen nicht mit
bitumenhaltigen Stoffen in Verbindung kommen. Bei der
Abdichtung von Anschlussfugen mit elastischen
Dichtstoffen sind die DIN 18540 und die Verarbeitungs-
Richtlinien des Herstellers zu befolgen.
Bei Abdichtung der Bauteile zum Baukörper mit
Bauabdichtungsfolien ist die Auswahl nach deren
Eigenschaften, geringe bzw. hohe Dampfdurchlässigkeit,
entsprechend den jeweiligen Anforderungen vorzunehmen.
Wird die Bauabdichtungsfolie verklebt, so müssen die
Klebeflächen frei von Verunreinigungen und Fremdstoffen
sein. Die Angaben des Herstellers sind zu beachten.
Anodische Oxidation
Die anodische Oxidation von Aluminium-Profilen und/oder
-Blechen muss entsprechend DIN 17611 durchgeführt
werden. Die Oberflächenbehandlung und -ausführung
erfolgt gemäß den im Leistungsverzeichnis gemachten
Angaben.
Farb-Beschichtung Pulver Metallbau
Die Kunststoffbeschichtung der Aluminium-Profile und/
oder -Bleche muss mit GSB International und/oder
QUALICOAT gütegesicherten Pulver auf Polyesterbasis in
einer Schichtdicke von mindestens 50 µm erfolgen. Der
ausführende Beschichtungsbetrieb muss Inhaber des
Gütezeichens der GSB International ("Gütegemeinschaft
für die Stückbeschichtung von Bauteilen",
Franziskanergasse 6, D-73525 Schwäbisch Gmünd) oder des
Qualitätszeichens der QUALICOAT (¦Zertifizierungsstelle
für Beschichtungen auf Aluminium¦, Tödistraße 47, CH-
8002 Zürich) sein.
Profile und Bauteile, die in Seenähe und/oder in sole-
/chloridhaltiger Atmosphäre eingesetzt werden, sind zum
Schutz gegen Filiformkorrosion vor der
Pulverbeschichtung mit einer speziellen Voranodisation
zu versehen. Die Pulverbeschichtung mit Voranodisation
(MVA) muss gemäß den Schüco-Richtlinien oder
gleichwertig erfolgen.
Farb-Beschichtung Schlosserarbeiten
Die Beschichtung der Stahl-Profile und/ oder -Bleche
muss mit gütegesicherten Pulver- oder Nasslacken
erfolgen. Die Beschichtung ist gemäß Vorgabe des
Auftraggebers entsprechend den Anforderungen DIN EN ISO
12944-2 auszuführen. Dabei ist die
Korrosivitätskategorie und die zu erwartende
Nutzungsdauer zu gewährleisten.
Der ausführende Beschichtungsbetrieb für Aluminiumteile
muss Inhaber des  Gütezeichens der GSB International.
("Gütegemeinschaft für die Stückbeschichtung von
Bauteilen", Franziskanergasse 6, D-73525 Schwäbisch
Gmünd) sein; die Richtlinien der GSB sind zu beachten
und einzuhalten.
Oberflächenbehandlung
Die Oberflächenbehandlung ist vor der Durchführung mit
dem Beschichtungsbetrieb detailliert klarzulegen. Im
Zweifelsfalle sind im voraus entsprechende Musterecken
als Probekörper zur genauen Beurteilung der geeigneten
Oberflächenbehandlung anzufertigen.
Bedenkenanmeldung
Hat der Auftragnehmer Bedenken gegen die im LV
aufgeführten Arbeitsweisen und Vorgaben, so sind diese
dem Auftraggeber mit der Angebotsabgabe schriftlich
mitzuteilen.
Schutzmaßnahmen
Der Auftragnehmer hat vor Beginn der Arbeiten
entsprechende Maßnahmen zu ergreifen, um angrenzende
Bauteile vor Beschädigung und Verschmutzung zu
schützen.

*Hinweis*
Korrosionsschutz der Stahlkonstruktionen
Ausführung gemäß dem VFF Merkblatt St. 01, Verband der
Fenster- und Fassaden- Hersteller "Beschichten von
Stahlteilen im Metallbau".
Außenanwendung:
Schutzdauer der Beschichtung nach DIN EN ISO 12944-2
Korrosivitätskategorie:  C 4
Korrosionsschutzklasse: III
Schutzdauer: mittel, 10-15 Jahre
Innenbereich:
Schutzdauer der Beschichtung nach DIN EN ISO 12944-2
Korrosivitätskategorie:  C 2
Korrosionsschutzklasse: I
Schutzdauer: mittel, 10-15 Jahre
Bei sehr starker Korrosionsbelastung und langer
Schutzdauer und bei Sonderbelastungen sind die
Korrosionsschutzklassen nicht anwendbar. Bei
gesonderten Belastungen sind die erforderlichen
Maßnahmen jeweils im Einzelfall festzulegen.

*Hinweis*
Nachweispflicht u. Dimensionierung
Nachweise für die  Dimensionierung für alle tragenden
Profile sind in prüfbarer Form zusammen mit den
Werkzeichnungen vorzulegen.

*Hinweis*
Oberflächenbehandlung
Die Oberflächenbehandlung ist gemäß den "Zusätzlichen
Technischen Vertragsbedingungen für Metallbau- und
Verglasungsarbeiten" Absatz "Farb-Beschichtung"
auszuführen.
Wenn in den Positionsbeschreibungen nicht anders
beschrieben, ist die Oberflächenbehandlung und der
Farbton wie folgt auszuführen:
Farb-Beschichtung (Pulver)
Die Innen- und Außenschalen der Profile erhalten den
gleichen Farbton nach Wahl des Bauherren.
Die endgültigen Farbtöne werden nach Auftragserteilung
und entsprechender Bemusterung festgelegt.
Die Palette der zur Wahl stehenden Farbtöne sind der
RAL-Standard Farbfächer, Trendfarben Metallic, Metallic
Effekte, DB-Farben 701 bis 703 und die Schüco
Veredelungsverfahren (z. B. NaturALL, Decoral) durch
Schüco-Veredelungspartner auf Basis des Schüco System-
Finishs.
Kalkulationsgrundlage für das Angebot:
Farbton: RAL nach Wahl des AG (keine Metallic- und
Sonderfarbtöne)
Sichtbare Beschläge der Türen: Edelstahl

*Hinweis*
Für alle Metallbauarbeiten ist eine Werkplanung dem AG
bzw. Architekten zur Prüfung rechtzeitig vor Fertigung
vorzulegen.
Diese Werkplanung muss alle Nachweise und Zeichnungen
enthalten, so dass die Standsicherheit, Dauerhaftigkeit
und saubere Fügung zu den anschließenden Bauteilen
gewährleistet ist.
Sie muss alle Bauteile darstellen und alle
erforderlichen Maße dokumentieren.
Vor Beginn der Arbeiten findet eine Bemusterung aller
sichtbaren Außenbauteile statt. Hierfür hat der AN die
entsprechenden Muster in Abstimmung mit der Bauleitung
vorzulgen.
Diese Leistungen sind in die Einheitspreise
einzukalkulieren, sie werden nicht gesondert vergütet.

*Hinweis*
Vorbemerkung Alu-Tür-Element,
Referenzfabrikat Schüco ADS 75 HD. Hi o.glw.
Konstruktionsmerkmale:
U-Wert des gesamten Türelementes komplett max. 1,6
W/m²K,
(inkl. Berücksichtigung des U-Wertes des Seitenteil mit
Briefkästen und Klingeln)
Der hochwertige Isoliersteg verbindet die Halbschalen
der Profile kraft- und formschlüssig; er hält den
kurzfristigen Temperaturerhöhungen während der
Schweißung stand.
Gläser und/oder Füllungen von 14 mm bis 37 mm können
eingesetzt werden.
Innen und außen flächenbündige Türflügel mit
umlaufender Schattenfuge 5 mm breit.
Doppelte, dreiseitig umlaufende Anschlagdichtung.
Übergang zur automatischen Senkdichtung ohne Einsatz
von speziellen Dichtstücken.
Thermische Isolationsebene innerhalb der gesamten
Konstruktion, auch in Eck und Sprossenbereichen,
durchgehend. Keine Wärmebrücken im Bereich der Schloss-
und Beschlägegarnituren.
Die Verglasung der Konstruktion wird mit einseitiger
Glasleiste durchgeführt.
Die Abdichtung zu den Füllungen erfolgt durch spezielle
EPDM-Dichtungen.

*Hinweis*
Formale Regelungen zur Beschreibung der
Aluminiumbauelemente, Hinweise
Die Angaben der formalen Profilabmessungen (Bautiefen
und Ansichtsbreiten) und der Konstruktionsmerkmale in
der Ausführungsplanung des Architekten sind zu
berücksichtigen. Abweichungen von den hier gemachten
Angaben werden in den jeweiligen
Positionsbeschreibungen aufgeführt.  Gegebenenfalls aus
statischen und aus formalen Gründen verstärkte Profile
werden an dieser Stelle nicht genannt. Vom Auftraggeber
gewünschte formale Profilabmessungen entbinden den
Auftragnehmer nicht von der Verpflichtung zu einem
statischen Nachweis.
Die in den Leistungstexten angegebenen Abmessungen
beziehen sich auf die Aluminium-Elemente. Die Kosten
für die Ermittlung der Glasmaße sind in die
Angebotspreise einzurechnen, eine gesonderte Vergütung
erfolgt hierfür nicht.  Zum Lieferumfang der
Verglasungsarbeiten gehören alle hierfür erforderlichen
Dichtungen und deren Einbau, einschließlich der dicht
auszuführenden Eckausbildungen und Stöße. Weiterhin
mitzuliefern sind alle erforderlichen Dichtstoffe,
Glasauflager und Klotzungsbrücken. Die Dicken der
Einzelscheiben sind unter Berücksichtigung der
Scheibengrößen und der Lastannahmen nach den
Bemessungstabellen des Glas-Herstellers zu ermitteln.
Absturzsichernde Verglasungen bedürfen grundsätzlich
einer allgemeinen bauaufsichtlichen Zulassung des DIBt
"Deutsches Institut für Bautechnik" oder einer
Zustimmung im Einzelfall (ZiE) der jeweiligen
Bauaufsichtsbehörde. Ist eine ZiE (Zustimmung im
Einzelfall) erforderlich, so ist diese durch die
Bauherren/ Bauherrenvertreter zu beantragen. Bei der
Ausführung absturzsichernder Verglasungen ist die DIN
18 008 -4 Zusatzanforderung an absturzsichernde
Verglasungen zu befolgen. Weiterhin sind die Auflagen
der jeweiligen LBO "Landesbauordnungen" einzuhalten.

*Hinweis*
Vorbemerkung Beschläge für Türen
Die Ausführung und die Anordnung der Türbänder ist
unter Berücksichtigung der Lastannahmen nach den
Bemessungstabellen des System-Herstellers vorzusehen.
Es sind dreidimensional-verstellbare Anschweißbänder
einzusetzen. Für die exakte Positionierung sind
Anschweißlehren zu verwenden. Der Edelstahldorn ist in
einer Buchse aus Spezial-Bronze mit Druckscheibe
gelagert.
Die gesamte Technik für die sichere Verankerung und die
Feinjustierung ist im Türfalz angeordnet. In die
Hohlkammern der Rahmenprofile sind entsprechende - zum
System gehörende - Futterplatten einzubringen. Ohne den
Türflügel auszuhängen, kann eine Feinjustierung - in
der Höhe bis 3 mm und seitlich bis 1,5 mm - vorgenommen
werden.
Die Stulpbleche der einzusetzenden Schlösser und die
Schließbleche müssen aus Edelstahl bestehen. Die
Befestigung dieser Bauteile erfolgt mittels in die
Endstücke integrierten Dübeln.
Notausgangsverschlüsse (für Gebäude ohne öffentlichen
Personenverkehr):
Ein Notausgangsverschluss muss so gebaut sein, dass er
die Tür von der Innenseite mit einer einzigen
Handbetätigung innerhalb 1 Sekunde freigibt, ohne dass
ein Schlüssel oder eine vergleichbare Vorrichtung
erforderlich ist. Die Sicherheitsmerkmale des
Beschlages müssen den Forderungen nach DIN EN 179
entsprechen.
System-Zubehör:
Zubehörteile wie Zylinder-Rosetten, Drückerstifte,
Dichtstücke, Befestigungszubehör und
Fußpunktabdichtungen werden in den folgenden
Beschreibungen nicht besonders erwähnt; diese
Zubehörteile sind jedoch in jedem Fall mitzuliefern.

*Hinweis*
BT 1  Beschlag für 1-flügelige Türen
Bänder:
3-dimensional verstellbare Anschraubbänder (Edelstahl,
verdeckt montiert) entsprechend den zu erwartenden
Lasten. Je Flügel 3 Stück.
Türschloss:
- Antipanik-Riegel-Fallen-Schloss, mit Wechsel,
Edelstahlstulp, Riegel (mit Aufsägeschutz) und Falle
vernickelt.
- Vorgerichtet für Profilzylinder.
(Edelstahlstulpadapter für die Schlossbefestigung)
- Vorgerichtet für Baueitigen E-Öffner (Summer)
- Dornmaß: 45 mm
- PZ unsichtbar verschraubt
Türdrücker innen:
Hersteller:  FSB
Typ: 1016 als Objektbeschlag
mit Rosette und PZ-Rosette
Material: Edelstahl fen matt gebürstet
Ausfühung gem. DIN 179
Türgriffstange außen:
Griffstange
Material: Edelstahl (Werkstoff Nr.: 1.4301(V2A)),
Rohrdurchmesser: 42 mm
Obentürschließer:
"DORMA TS 93"  mit Rastfeststellung und
Öffnungsbegrenzung, Farbe silberfarbig,
Montage auf der Innenseite.

*Hinweis*
GT 1 Wärmeschutz-Verglasung
Glasart außen und innen:
VSG - mit thermisch verbessertem Randverbund,  Dicke:
nach statischen u.  bautechn.  Erfordernissen und DIN
18008-4  (ehem. TRAV)
Verglasung im Rettungsweg - Anpralllasten sind
entsprechend zu berücksichtigen, stat. Nachweis bzw.
Nachweis ausreichender Glasdicke durch AN.
U-Wert Ug: max. 1,1 W/m²K für die Tür. Der angegebene
Ug-Wert nach DIN EN 673.GT 3
UD-Wert des Türelementes komplett max. 1,6 W/m²K.

*Hinweis*
AS 1 Anschluss seitl.
Gemäß Architektendetail ausführen. Außenseitig ist eine
dampfdiffusionsoffene Dichtungsfolie am Blendrahmen zu
befestigen und mit dem Baukörper luftdicht zu
verkleben. Der Zwischenraum ist voll zu dämmen.
Innenseitig ist eine dampfdiffusionsdichte und
luftdichte Andichtung des Elementes an die
Bestandsbauteile herzustellen. Die Wärmedämmung im
Anschlussbereich und die Abdichtung der Fugen ist gemäß
den "Zusätzlichen Technischen Vorbemerkungen Metallbau-
und Schlosserarbeiten" auszubilden.

*Hinweis*
AO  1  Anschluss oben
Ausführung gem. Architekten-Detail
Im Bereich der Pfosten und/oder Montagestöße der
Elemente sind Einschubanker einzubauen.
Sonst wie im Text "Anschluss seitlich" beschrieben.

*Hinweis*
AU 1  Anschluss unten (Türen) Bodenschwelle
Der untere Türabschluss ist mit einer Auflaufdichtung
auszustatten.
Ausführung der Schwelle in Edelstahl
Einschl. Rahmenverbreiterung aus Phonoterm gem.
Ausführungsplanung
Einschl. Abdichtung des Fußpunktes bis ca. 30 cm über
Gelände mit einer reißfesten, selbstklebenden
Spezialfolie auf Kautschukbasis.
Die Folie muss das Türelement sicher gegen nicht
stauendes Sickerwasser und Erdfeuchte
Referenzprodukt: Teroson FO KSK M+S

*Hinweis*
Verankerung Fenster / Tür
Die Verankerung von Fenster- und Türwänden hat gemäß
DIN 18056 zu erfolgen.
Die Befestigung des Blendrahmens erfolgt - mit für den
jeweiligen Einbaufall geeigneten Dübeln- am Baukörper.
Der Abstand der Verankerungsstellen soll 80 cm nicht
überschreiten; jede Seite muss an mindestens zwei
Stellen mit dem Bauwerk verankert werden.
Alle Bauteile der Verankerungen müssen so ausgebildet
sein, dass sie die auf die einwirkenden Kräfte sicher
aufnehmen und auf das Tragwerk des Baukörpers
übertragen.

### 1 Baustelleneinrichtung

*Hinweis*
Vorbemerkungen Baustelleneinrichtung
Bei Einrichtung und Befahren der Baustelle sind
folgende Umstände zu bedenken und in die Kalkulation
einzubeziehen:
Arbeitsgerüst (LK3, W09) inkl. Leitergängen werden
bauseits gestellt.
Die tatsächliche Ausrüstung der Baustelle mit
Treppenaufgang und Bauaufzug ist mit dem Bauherrn
explizit in der Vergabeverhandlung zu klären.
Baustrom und Bauwasseranschluss sind ebenfalls bauseits
vorhanden. Die Verteilung ist allerdings Sache des
Auftragnehmers.
Versorgungsleitungen: Über die genaue Lage und Verlauf
von Versorgungsleitungen hat sich der
Bieter/Auftragnehmer selbstständig und verantwortlich
zu informieren.
Beschädigungen solcher Leitungen durch die Baumaßnahmen
gehen zu Lasten des Auftragnehmers.

**1.10 Baustelleneinrichtung allgemein**
Allgemeine Baustelleneinrichtung für alle in diesem LV
beschriebenen Arbeiten an beiden Gebäuden  liefern,
vorhalten und wieder abtransportieren,
einschl. Vorlage und Abstimmung eines
Baustelleneinrichtungsplanes,
einschl. allen zur Durchführung der Bauleistung dieses
LV`s  erforderlichen Geräten und Werkzeugen incl.
deren  Betriebsmittel, Unterhalt und Wartung;
einschl. sämtlicher Einrichtungen, Geräte, Hilfsmittel
für den vertikalen und horizontalen Materialtransport,
einschl. der erforderlichen Personalunterkünfte gem.
UVV Bauarbeiten,
einschl. Aufstellen erforderlicher Beschilderung gem.
StVO sowie sonstiger Hinweisbeschilderung,
Absperrungen, Markierungen, Schutzmaßnahmen etc..
Vorhaltung für die Dauer der Arbeiten.
Die notwendigen Sanitäreinrichtungen werden vom Gewerk
Fassade zur Verfügung gestellt.
Baustrom- und Bauwasseranschlüsse werden vom Gewerk
Fassade zur Verfügung gestellt. Die Verteilung an die
Arbeitsplätze ist Sache der Auftragnehmer.
Die Kosten des verbrauchten Stroms, des Wassers und der
Sanitäreinrichtungen werden gem. den
"Vertragsbedingungen Hansa Baugenossenschaft eG" §4.6
umgelegt.
Menge: 1,000 psch

### 2 Hauseingangstüren mit Breifkästen Klinge

#### 2.1 Alu-Außentüren

**2.1.10 Alu-Türelement, Eingangstür b/h= 2,50 / 3,00m**
Alu-Tür-Element als Hauseingangstür gem.
Ausführungsplanung und nachfolgender Beschreibung
liefern und einschl. aller Befestigungsmittel
montieren.
Schüco-System ADS 75 HD,Hi o.glw.
Abmessung ca.: b x h = ca. 2,50 m x  3,00 m
Aufteilung, Anschlüsse und Ausführung gemäß
Ausführungsplanung,
inkl. aller erforderlichen Bauteile (Schwellen, Dübel,
Leisten etc.)
Als 8-tlg. Elemente mit Blendrahmen durch 2 Pfosten und
5 Riegel geteilt in:
4 Stück seitliche Festverglasungen (Wärmeschutzglas),
2 Stück seitlich Felder für Briefkästen und
Klingeltableau.
1 Stück obere Festverglasung (Wärmeschutzglas)
1 Stück 1-flg. nach innen öffnende Tür nach DIN EN 179,
mit einer Verglasung gem. Ausführungsplanung
Lichte Maße der Türöffnung :
b/h =mind. 1050/2300 mm,
inkl. Auflaufdichtung im Fußpunkt, Schwellenprofil in
Edelstahl
Beschlag (Bänder, Drücker, Schloss) gem. Beschreibung
BT 1,
Türdrücker innen:
Hersteller:  FSB
Typ: 1016 als Objektbeschlag
mit Rosette und PZ-Rosette innen und außen
Material: Edelstahl fen matt gebürstet
Ausfühung gem. DIN 179
Türgriffstange außen:
Griffstange
Material: Edelstahl (Werkstoff Nr.: 1.4301(V2A)),
Rohrdurchmesser: 42 mm
Anschlusswinkel an das Rohr geschweißt
Verglasung gem. Beschreibung GT 1,
Anschlüsse an Leibungen und Sturz mit einem
Multifunktionsband als Luft- und Schlagregenabdichtung.
(z. B. greenteQ Vario3 Band)
UD-Wert des gesamten Türelementes:
UD<=. 1,3 W/m²K,
UD<= 1,6 W/m²K einschl. der Briefkästen und
Klingeltableaus
Farbton der Profile:
Farbe: RAL 7039 Quarzgrau bzw. nach RAL gem. Wahl des
AG
Fachgerecht herstellen, liefern und montieren, einschl.
aller erforderlichen Nebenleistungen.
Einbauort: EG, Eingangsvorbau (Holzrahmenbau)
Vorlage und Freigabe der Werkplanung vor Ausführung
gem. Vorbemerkungen
 [Bild]
Menge: 5,000 St

#### 2.2 Klingel- / Briefkastenanlagen

*Hinweis*
Für die zu liefernden Briefkasten- und Klingelanlagen,
der Verkleidungen und Rahmen sind Werkzeichnungen zu
erstellen und dem Bauherrn rechtzeitig zur Freigabe
vorzulegen.
Die entsprechenden Aufwendungen sind in die
Einheitspreise einzurechnen und werden nicht gesondert
vergütet.

**2.2.10 Klingelanlage wärmegedämmt 6 WE mit Hausnummer**
ISO-Klingelanlage der Firma Renz Modellgruppe 11/12 in
Türseitenteil-Montage oder gleichwertig
RSA2-Ausführung + wärmegedämmte Ausführung
gem. Architekten-Detail links neben der Eingangstür
liefern und fachgerecht einbauen.
Bestehend aus:
- 1 Stck ISO-Stahl-Frontplatte 24 mm stark, mit
thermischer Trennung,
  Vorderseite: Edelstahl gebürstet
  Rückseite: Stahl verzinkt und pulverbeschichtet RAL
7039 Quarzgrau
- 1 Sprechfeld gem. Abstimmung mit dem Gewerk Elektro
- 1 St. RSA-Lichtschild aus Kunsstoff mit RSA-Edelstahl
-Lichtknopf mit rotem Ring, inkl. Beleuchtung und
Verkabelung der Beleuchtung
- 6 St. RSA-Namensschild aus Kunststoff mit RSA-
Edelstahl-Klingelknopf mit weißem Ring, inkl.
Beleuchtung und Verkabelung der Beleuchtung
- Durchgravur "120" bzw. "122" bzw. "124a" bzw. "124b"
bzw. "124c", bis 150mm hoch, Fett DIN 1451 mit
Haltesteg, mit Kunstharz zur Hinterleuchtung ausgelegt
- ausreichende Anzahl von Modellgruppe 11/12-ISO-
Installations-/Info-/Blindkasten für Hausnummer,
Gegensprechlautsprecher und Klingeln wärmegedämmter
Kasten zugluftgeschützt, Türen und Gehäuse Stahlblech
verzinkt + pulverbeschichtet inkl. Kipptür mit
Öffnungsbegrenzer
- inkl. ausreichende Anzahl Leuchten für
Hinterleuchtung betriebsfertig installiert
Der Elektrische Anschluss erfolgt Bauseits.
Menge: 5,000 St

**2.2.20 Briefkastenanlage wärmegedämmt 6WE**
ISO-Briefkastenanlage der Firma Renz Modellgruppe 11/12
in Türseitenteil-Montage oder gleichwertig.
RSA2-Ausführung + wärmegedämmter und luftdichter
Ausführung
gem. Architektendetail rechts neben der Eingangstür
liefern und fachgerecht einbauen.
Bestehend aus:
- 1 Stck ISO-Stahl-Frontplatte 24 mm stark, mit
thermischer Trennung,
  Vorderseite: Edelstahl gebürstet
  Rückseite: Stahl verzinkt und pulverbeschichtet RAL
7039 Quarzgrau
- 6 St. wärmegedämmte Durchwurfbriefkästen 370 x 165 x
270 mm, mit Einwurf 365 x 33 mm nach DIN EN 13724.
  Mit Namensschild und zweitem Schild "Werbung nein
danke" in rot und "Werbung ja bitte" in grün
  Mit Rückseitiger Entnahmetür mit Namensschild und
Zylinderschloss mit jeweils 2 Schlüsseln.
Menge: 5,000 St

### 3 Stahltüren

#### 3.1 Außentüren

**3.1.10 Stahltür als Außentür, U Door<= 1,7W/m²K**
Wärmedämmende Nebeneingangstür für den Zugang vom
Kellerniedergang in den Keller
b/h = 106 / 201cm (Öffnungsmaß innen)
mit Glasausschnitt b/h=ca.46/91cm in der oberen
Türhälfte,
einschließlich Blockzarge, Schwelle, aller
Befestigungsmittel und Ausmörtelungen liefern und gem.
Herstellervorgabe fachgerecht montieren:
Rohbaumaße innen: b/h=106/201 cm
Wand: 36,5cm Mauerwerk
Wärmedämmend: Ud=ca. 1,7 W/(m²K)
Farbton: endbeschichtet in RAL nach Wahl AG
Türblatt: doppelwandig, 45mm dick, verzinktes
Stahlblech beideitig 0,9mm, dreiseitiger Dickfalz,
Glasausschnitt b/h=ca.46/91cm in der oberen Türhälfte,
Glashalteleiste bandseitig (Tür öffnet nach innen)
Blockzarge: Stahl verzinkt, 3- seitige EPDM-Dichtung
Bänder: 3-Dimensional verstellbare Bänder
Beschlag: Drückergarnitur (innen Drücker/außen Knauf)
Hoppe Amsterdamm Edelstahl als Langschild mit PZ-
Vorbereitung oder gleichwertig.
Türschloss:  Anti-Panik-Riegel-Fallen-Schloss, mit
Wechsel, vorgerichtet für Profilzylinder.
Obentürschließer als bandseitigem Gleitschienen-
Türschliesser.
Einschl. Bodendichtung mit Alu-Halbrundschwelle und
Auflaufdichtung
Referenzprodukt: Hörmann MZ
Einsch. Abbruch und Entsorgung einschl. aller Gebühren
der bestehenden Holztürelemente.
Menge: 2,000 St

#### 3.2 Innentüren

**3.2.10 T30/RS-Stahltür, Ud=1,5 W/(m²K)**
Wärmedämmende Feuerschutztür T30 / RS mit Ud= max.1,5
W/(m²K)
einschl. Eckzarge, geprüft nach DIN EN 1634-1 und
bauaufsichtlich zugelassen nach DIN 4102 liefern und
einschl. aller Befestigungsmittel und Ausmörtelungen
gem. Herstellervorgabe fachgerecht montieren.
Rohbaumaße: ca. 95 /201cm
Wand: 24cm KS-Mauerwerk
Türelement bestehend aus:
Stahlzarge als Eckzarge mit dreiseitigem
Dichtungsprofil, verzinkt und Grundierung als
Pulverbeschichtung in Anlehnung an RAL 9016.
Türblatt: dreiseitig gefälzt mit Dickfalz, 64 mm dick,
Blechdicke 1,0 mm, verzinkt und Grundierung als
Pulverbeschichtung in Anlehnung an RAL 9016.
Bänder: 3-Dimensional verstellbare Bänder Edelstahl
Beschlag: Drückergarnitur gem. DIN EN 179, Ausführung
als Feuerschutzgarnitur gem. DIN 18273, Edelstahl,
Hoppe Paris als Langschild mit PZ-Vorbereitung oder
gleichwertig.
Türschloss:  Anti-Panik-Riegel-Fallen-Schloss, mit
Wechsel, vorgerichtet für Profilzylinder.
Türschließer: in gesonderter position
Einschl. Auflaufdichtung und Schwellenschiene für
glatte Auflage der Dichtung.
Einbauorte:
- Treppenhaus zum Keller
Der Ud-Wert des Türelementes ist nachzuweisen. Er ist
förderungsrelevant.
Referenzfabrikat: Hörmann H3 OD oder Novoferm Novoporta
Premio T30
Einsch. Abbruch und Entsorgung der bestehenden
Stahltüren einschl. aller Gebühren.
Die Türen enthalten Bauzeittypisch asbesthaltige Pappen
im Schloßkastenbereich und sind entsprechend mit
Abfallschlüssel 160212 zu entsorgen.
Menge: 10,000 St

**3.2.20 Obentürschließer**
Obentürschließer für vorgenannte T30/RS-Stahltür als
bandseitigen Gleitschienen-Türschliesser.
Menge: 10,000 St

### 4 Kellerniedergang

**4.10 Austrittsblech Kellertür**
Austrittsblech der Kellertüren aus:
Alu-Quintetblech EV1/E6 ca. 4mm stark
liefern und fix und fertig einbauen.
Auf die Abdichtung der Schwelle mit Enkolit vollflächig
gem. Herstellervorgabe aufkleben.
Ausführung gem. Architektenplan AP F1.9
Kellerniedergang
Abwicklung ca. 30 cm
Breite ca. 95cm
1 Kantung
Abrechnung nach Stück
Menge: 2,000 St

USt %: 19,00
